# Neubauten HWK Ardeystrasse Haus 3 und Haus1b
Angebotsaufforderung (GAEB DA XML 3.2, DA83)
Projekt: BDO-AR_BA1
Währung: EUR
Auftraggeber: Handwerkskammer Dortmund, Ardeystraße 93, 44139 Dortmund, Deutschland; Vergabenummer: 342 Ü1
Erstellt mit: SOFTTECH GmbH / GXML Toolbox V3.3 R20230503, AVANTI pro 2026, 20.10.2026

## 2720 WC-Trennwände (VE342 Ü1)
Datum: 20.10.2026

### Gewerk 27 WC-TRENNWÄNDE

*Hinweis: ALLGEMEINE ANGABEN ZUM BAUVORHABEN*
ALLGEMEINE ANGABEN ZUM BAUVORHABEN
gemäß VOB/C DIN 18299

Angaben zur Baustelle

0.1 Beschreibung des Bauvorhabens
Die Handwerkskammer Dortmund beabsichtigt den Neubau, Umbau und die Erweiterung ihres Bildungswerks.
Die Gesamtbaumaßnahme umfasst den Neubau des Hauses 3 und die Erweiterung des Hauses 1 sowie die dazugehörigen Aussenanlagen.

Dieses Leistungsverzeichnis beinhaltet die WC Trennwandanlagen in Haus 1b und Haus 3.

0.1.1. Lage der Baustelle
Das Gebäude liegt auf dem Grundstück der Handwerkskammer Dortmund, Ardeystraße 93 in der Nähe des Westfalenparks. Auf dem Gelände befinden sich weitere Gebäude der Handwerkskammer, das Verwaltungsgebäude und weitere Schulungsgebäude. Diese Gebäude sind während der Baumaßnahme in Betrieb.
Verschmutzungen im Bereich der öffentlichen Straßen sind weitgehend zu vermeiden.
Das Gelände wird über die Ardeystraße erschlossen. Von dort aus findet auch die Andienung der Baustelle statt.

0.1.2 Besondere Belastungen aus Immissionen
Wenn vorhanden, im Leistungsverzeichnis erwähnt.

0.1.3 Art und Lage der baulichen Anlagen
Die Arbeiten finden auf dem Gelände der Handwerkskammer Dortmund statt.
Das Gelände ist an allen Seiten über gepflasterte Zufahrten und Hofflächen frei zugänglich.
Haus 1b weist 1-2 Vollgeschosse, Haus 3 2-3 Vollgeschosse auf.

0.1.4 -0.1.5 Verkehrsverhältnisse und freizuhaltende Flächen
Die vom Bauherrn benutzen Zufahrten und Stellflächen sind von Beeinträchtigungen freizuhalten.
Zur Orientierung und als Grundlage dient der Baustelleneinrichtungsplan der Architekten (s. Anlage). Die Straßen und Wege in der Umgebung, sind immer von Lieferfahrzeugen, Baumaschinen und Materialien freizuhalten.
Ausserhalb des Baufeldes können keine Parkplätze zur Verfügung gestellt werden.
Feuerwehrzufahrten  sind jederzeit freizuhalten

0.1.6 Art, Lage, Maße und Nutzbarkeit von Transportwegen
Es sind die freigegeben Zufahrten auf dem Grundstück zu nutzen.
Materialtransporte sind vom AN eigenverantwortlich durchzuführen.

Die Objektüberwachung des AG ist vor dem beabsichtigten Abbau der Baustelleneinrichtung oder von wesentlichen Teilen derselben schriftlich in Kenntnis zu setzen.

0.1.7 Anschlüsse für Wasser und Energie
Für die Stellung von Baustrom und Bauwasser wird kein Abzug vorgenommen.
Anschlussmöglichkeiten werden bauseits hergestellt

0.1.8 Zur Benutzung überlassenen Flächen
Die allgemeine Baustelleneinrichtung, Sanitäre Anlagen, Bauzaun, Baumschutz, Baustromverteiler etc. wird bauseits gestellt
Baustelleneinrichtungsflächen sind dem Baustelleneinrichtungsplan des Auftraggebers zu entnehmen.
Die Zuweisung der für die Baustelleneinrichtung des AN erforderlichen Flächen erfolgt durch den AG nach Maßgabe des Baustelleneinrichtungsplans und den damit zu Verfügung stehenden Flächen. Hierzu hat der AN vor Auftragserteilung die benötigten Flächen der Objektüberwachung des AG bekannt zu geben und mit ihr abzustimmen.

0.1.9 Bodenverhältnisse
Der Baugrund ist für die Arbeiten des Auftragnehmers ausreichend tragfähig
Die Flächen im Umgriff sind gepflastert.

0.1.10 Hydrologische Verhältnisse
Keine Auswirkung auf die Leistungen des Bieters

0.1.11-0.1.12 Besondere Umweltrechtliche Vorgaben, Besondere Vorgaben für die Entsorgung etc.
Es gelten die öffentlich rechtlichen Vorschriften für die Entsorgung von Bauabfällen

0.1.13 Schutzgebiete
Im Baufeld sind keine Schutzgebiete ausgewiesen.

0.1.14 Schutz von Bäumen, Pflanzflächen etc.
Durch den Auftragnehmer Baustelleneinrichtung wurde ein Baumschutz vorgenommen.

Nachbargebäude, öffentliche und Baustellenverkehrsflächen sind vom Auftragnehmer bei Benutzung durch ihn vor Beschädigung zu schützen. Falls eine Beschädigung erfolgt, hat der Auftragnehmer nach Meldung des Schadens bei der Objektüberwachung den ursprünglichen Zustand auf eigene Kosten wieder herzustellen. Der Auftraggeber ist berechtigt, falls der Auftragnehmer nicht unverzüglich, spätestens jedoch zwei Tage nach Aufforderung dieser Festlegung nachkommt, auf Kosten des Auftragnehmers die Reparaturen durch Dritte durchführen zu lassen. Falls durch die Beschädigung Gefahr in Verzug ist und der Auftragnehmer für die Bauleitung nicht zu erreichen ist, ist die Bauleitung berechtigt, in diesem Falle unverzüglich die Beseitigung auf Kosten des Auftragnehmers vorzunehmen. Die notwendigen Absprachen und Genehmigungen sind vom Auftragnehmer vor Beginn der Arbeiten einzuholen. Der erforderliche Zeitvorlauf ist zu berücksichtigen.

0.1.15 Art und Umfang der Regelung und Sicherung des öffentlichen Verkehrs.
Evtl vom Bieter benötigte Sondernutzungen öffentlicher Verkehrsflächen sind vom Bieter eigenständig zu veranlassen und die Gebühren zu übernehmen.

1.1.16 Vorhandene Anlagen, Abwasser und Versorgungsanlagen.
Keine Auswirkungen auf die Leistung des Bieters

0.1.17 Bekannte und vermutete Hindernisse
siehe Punkt 1.1.16

0.1.18 Kampfmittelsondierung
Keine Auswirkungen auf die Leistung des Bieters

0.1.19 Gemäß Baustellenverordnung getroffenen Maßnahmen
Maßnahmen sind dem SiGe-Plan zu entnehmen.

0.1.20 Besondere Anordnungen der Eigentümer oder der anderen Weisungsberechtigten
Wenn erforderlich im Leistungsverzeichnis erwähnt.

0.1.21 Art und Umfang von Schadstoffbelastungen
Keine Auswirkungen auf die Leistung des Bieters.

0.1.22 Vom Auftraggeber veranlasste Vorarbeiten
Keine, die Leistung des Bieters betreffend.

0.1.23 Arbeiten anderer Unternehmer
Während der Arbeiten finden im Gebäude Arbeiten der Ausbaugewerke statt.

0.2 Angaben zur Ausführung

0.2.1 Vorgesehene Arbeitsabschnitte
Entsprechend Bauzeitenplan des AG und Ablaufplan des AN

0.2.2 besondere Erschwernisse
Soweit vorhanden, im LV beschrieben

0.2.3 Vorgaben aus SiGe Plan
Werden im SiGe Plan definiert

0.2.4 Leistungen zur Unfallverhütung
Es sind die Vorgaben der UVV und des SiGe-Plans zu beachten.

0.2.5 Besondere Anforderungen für Arbeiten in kontaminierten Bereichen
Keine Arbeiten in kontaminierten Bereichen, die besondere Schutzmaßnahmen erfordern.

0.2.6 Besondere Anforderungen an die Baustelleneinrichtung
Materialtransporte sind vom Auftragnehmer eigenverantwortlich und auf seine Kosten durchzuführen.

0.2.7 Besondere Anforderungen an das Auf- und Abbauen, und Vorhalten von Gerüsten
Keine, die Leistung des Bieters betreffend.

0.2.8 Mitbenutzung fremder Gerüst
Nicht vorgesehen.

0.2.9 Vorhaltungen
Vorhaltungen für die Dauer der eigenen Arbeitszeit. Nähere Regelungen in der Leistungsbeschreibung.

0.2.10 Verwendung und Mitverwendung von wiederaufbereiteten (Recycling) Stoffen
Die Vorgaben des Leistungsverzeichnisses sind zu beachten.

0.2.11 Anforderungen an wiederaufbereitete (Recycling-) Stoffe etc.
Die Vorgaben des Leistungsverzeichnisses sind zu beachten.

0.2.12 Besondere Anforderungen an Art, Güte und Umweltverträglichkeit
Die Vorgaben des Leistungsverzeichnisses sind zu beachten.

0.2.13 Art und Umfang der vom Auftraggeber verlangten Eignungs- und Gütenachweise
Siehe Angaben im Leistungsverzeichnis.

0.2.14 Unter welchen Bedingungen auf der Baustelle gewonnene Stoffe verwendet werden dürfen.
Ist nicht vorgesehen.

0.2.15 Art, Zusammensetzung und Menge der zu entsorgenden Böden, Stoffe etc.
Eigene Bauabfälle hat der Auftragnehmer entsprechend der gesetzlichen und öffentlich rechtlichen Vorgaben zu entsorgen.

0.2.16 Stoffe und Bauteile die vom AG beigestellt werden.
Es werden vom Auftragnehmer keine Stoffe beigestellt.

0.2.17 In welchem Umfang der Auftraggeber Leistungen des AG für Abladen, Lagern und Transport von Stoffen und Bauteilen übernimmt
Der Auftraggeber übernimmt keine derartigen Leistungen.

0.2.18 Leistungen für andere Unternehmen
Wenn erforderlich in der Leistungsbeschreibung beschrieben.

0.2.19 - 0.2.21
entfällt

0.2.22 Abrechnung nach bestimmten Zeichnungen oder Tabellen.
Die Abrechnung erfolgt elektronisch über den vom AG eingerichteten Planserver (Awaro)

*Hinweis: VERTRAGSBEDINGUNGEN*
VERTRAGSBEDINGUNGEN

RECHNUNGSSTELLUNG
Rechnungen sind mit prüfbarer Aufmaßberechnung und Aufmaßplänen, 1-fach in Papier, digital als pdf-Datei und die Aufmaßberechnung als GAEB-Datei (D11) über die Plattform AWARO dem Bauherrn und der Objektüberwachung zuzustellen. Die Projektsteuerung ist bei der digitalen Übermittlung in cc zu setzen.
Abschlagsrechnungen und Schlussrechnung sowie Aufmaße sind kumuliert aufzustellen.
Neu abzurechnende Mengen sind im Aufmaß kenntlich zu machen  das Aufmaß und die dem Aufmaß beizufügenden Aufmaßpläne sind vor Übermittlung mit der Objektüberwachung abzustimmen. Die Nummerierung und Reihenfolge der Positionen in der Rechnung und im Aufmaß sind gemäß Leistungsverzeichnis aufzustellen.
Abschlagsrechnungen sind nur zulässig bei signifikanter Leistungserbringung bzw. Erhöhung von mindestens 10 % ober alle 6 KW.
Nicht vom AN übernommene Korrekturen des AG werden mit 250 € in Abzug gebracht.

Die Nachträge  sind mit der Begründung ggfs. Planunterlage und Einheitspreiskalkulation zu jeder Position 1-fach in Papier, digital als pdf-Datei und als GAEB-Datei (D86) dem Bauherrn und der Objektüberwachung  über die Plattform AWARO zuzustellen.
Die Projektsteuerung ist bei der digitalen Übermittlung  in cc zu setzen.

Die Ausführungsfristen berücksichtigen Werktage von Montag bis einschließlich Samstag.
Als reguläre Arbeitszeit gelten die Zeiten von 7.00 bis 19.00 Uhr an Arbeitstagen (Montag-Samstag)
Für Arbeiten innerhalb dieses Zeitraum erfolgt keine zusätzliche Vergütung.

VERTEILUNG DER GEFAHR
Der Auftraggeber schließt eine Bauleistungsversicherung ab. Die Umlage beträgt 0,15 % der Bruttoabrechnungssumme.

AUSFÜHRUNGSUNTERLAGEN
Die für die Ausführung notwendigen Unterlagen werden dem Auftragnehmer über den Planserver zur Verfügung gestellt.

AUSFÜHRUNG
Die vom Auftragnehmer als Nachunternehmer beschäftigten Firmen fallen nicht unter die Koordinationspflicht des Auftraggebers.
Baubesprechungen finden regelmäßig, einmal wöchentlich statt. Die Teilnahme ist für den AN während seiner Ausführungszeit bzw. 1 KW vor Beginn der Ausführung verpflichtend.

Darüber hinaus ist folgendes vereinbart:
Während der gesamten Bauzeit ist ein Bautagebuch mit Tagesbericht zu führen. Dieser Bericht muss folgende
Mindestangaben erhalten:
- Anzahl der Mitarbeiter auf der Baustelle
- Einsatz von Geräten und Maschinen
- Ausgeführte Leistungen
- Terminbeurteilungen
- besondere Vorkommnisse
- besondere Anweisungen des Auftraggebers

Als Vertreter des Auftraggebers gilt die Objektüberwachung.
Die Objektüberwachung hat auf der Baustelle das Hausrecht

Die Beschäftigung von Mitarbeitern ohne gesetzliche Meldung (Unfallversicherung, Sozialversicherung, Anmeldung zur Lohnsteuer etc.) ist bei der Ausführung verboten.
Kopien der Sozialversicherungs-Nachweise sind durch die Bauleiter der jeweiligen Firmen auf der Baustelle vorzuhalten.
Die Handwerkskammer behält sich stichprobenartige Überprüfungen vor.

Der Auftragnehmer stellt den Auftraggeber ausdrücklich von allen Schäden, die sich aus gesetzlicher Handlungsweise ergeben oder ergeben können, frei.

STUNDENLOHNARBEITEN
Stundenlohnnachweise werden von der Bauleitung und dem Auftraggeber im 14-tägigen Abstand unterzeichnet.

Vor Beginn der Arbeiten ist die Baustelle  mit der Objektüberwachung der Architekten zu begehen. Es erfolgt die Einweisung in die auszuführenden Arbeiten und die Baustelle. Auf besonders zu schützende Bauteile wird hingewiesen. An diesem Termin muss der Fachbauleiter des Auftragnehmers teilnehmen.
Es ist durch den Auftragnehmer sicher zu stellen, das jeder Arbeiter auf der Baustelle, auch wenn er der deutschen Sprache nicht mächtig ist, die Anweisungen versteht und umsetzen kann. Ebenso muss bei allen Arbeiten durchgehend ein Vorarbeiter anwesend sein, der der deutschen Sprache in Schrift und Wort uneingeschränkt mächtig ist.

Besonderheiten
Vom AN ist für die Dauer der auszuführenden Arbeiten ein deutschsprachiger Bauleiter oder Vorarbeiter täglich und dauerhaft auf der Baustelle vorzusehen. Der Bauleiter/ Vorarbeiter steht als ständiger Ansprechpartner für den Bauherrn und seiner Vertreter zur Verfügung.

Bedenken
Hat der Auftragnehmer Bedenken gemäß VOB Teil B § 4 Ziffer 4 oder wegen sonstiger Vorbedingungen und Begleitumstände, muss er die Objektüberwachung  oder Fachingenieure davon umgehend schriftlich in Kenntnis setzen. Bei Unterlassung dieser Pflicht trägt der Auftragnehmer die Haftung uneingeschränkt allein.

HINWEIS ZUR ÜBERMITTLUNG VON DOKUMENTEN UND SCHRIFTVERKEHR
Die Übermittlung aller Dokumente und jeglicher Schriftverkehr erfolgt ausschließlich über AWARO. Dokumente und Schriftverkehr, die nicht in AWARO eingestellt sind, gelten als nicht zugestellt, nicht existent.

*Hinweis: ZTV - ZUSÄTZLICHE TECHNISCHE VERTRAGSBEDINGUNGEN- TRENNWANDANLAGEN*
ZTV - ZUSÄTZLICH TECHNISCHE VERTRAGSBEDINGUNGEN

TRENNWANDANLAGEN

WC TRENNWÄNDE

Trennwandanlagen  aus
wasserfesten HPL-Vollkernplatten in Verbindung mit Aluminiumrahmen als Sandwichelement. fäulnissicher, kratz-, bruch- und stoßfest.

KONSTRUKTION:
Verwindungssteife Sandwichkonstruktion mit beidseitiger Bekleidung aus HPL Vollkernplatten >=0 3 mm. Innenliegender Aluminiumrahmen aus stabilen Mehrkammerprofilen.
Abschluss des Sandwichelements durch den Aluminiumrahmen.
Element zu Stabilisierung mit vollflächiger FCKW-H freier Polyurethan-Ausschäumung.
Es muss sichergestllt sein, das alle Hohlräume vollflächig ausgeschäumt sind.
Sichtbare Rahmenoberfläche
naturfarben eloxiert E6/EV1.

Senkrechte Kanten der Elemente (Türen und Seitenteile) aus einem gefälzten, den Türfalz bildenden Aluminiumprofil, bündig in der Wandebene liegend.
Keine HPL-Einleimer mit Aluminiumeinlage oder Kunststoffrahmen und Kunststofffalzprofile .

ANLAGENHÖHE:
2000 mm inkl. 150 mm Bodenabstand

TÜREN:
Konstruktion der Türen entsprechend der der Vorderfront mit Innenliegenden, gefälzten Türanschlag, bündig in der Wandebene liegend mit eingezogener Gummilippe zur Geräuschdämpfung. Geräuschdämpfungun aus Vorlegeband oder aufgeklebte Puffer sind nicht zugelassen.

BÄNDER:
Selbstschließende Türen durch 2 Steigebänder aus Aluminium, in den Falz eingeschraubt, mit Steigeeinsätzen aus Polymer. Türöffnungswinkel maximal 180°, einstellbar für automatisches  Offenhalten oder Schließen der Türen.

SCHLOSS:
Riegelschloss mit Zinkdruckgussriegel und Edelstahlstulp.  Einhandbeschlag aus Aluminium, Silberfarben. Außen feststehender Knopf mit Frei-/Besetzt-Anzeige hinter Plexiglasscheibe und Notentriegelungsöffnung für Sechskant-Stiftschlüssel. Innen gerändelter Drehknopf mit weißem Anzeigepfeil.

FARBTON DER ANLAGEN:
nach Wahl des AG aus dem Standardprogramm des Herstellers
Farbvorschlag: Anthrazit

SCHAMWÄNDE

Anlagen aus mindestens 13 mm starkem HPL-Vollkernplatten.
Wasserbeständig, fäulnissicher, schmutzabweisend, kratz-, bruch- und stoßfest. Befestigung mittels Edelstahlkonsolen an der bauseits gefliesten Rückwand

Oberflächen und Farbton wie WC-Trennwände.

*Hinweis: FABRIKATSANGABEN*
FABRIKATSANGABEN

Mit Angebotsabgabe sind durch den Bieter die dem Angebot zugrundeliegenden Produkte folgender Bauteile zu benennen (Angabe von Hersteller, Produktbezeichnung, Serie):

angebotenes Produkt Trennwandanlage::

........................................................(vom Bieter einzutragen)

angebotenes Produkt Schamwand:

........................................................(vom Bieter einzutragen)

Mit Auftragserteilung sind dem Auftraggeber die technischen Daten der Produkte vorzulegen.

#### Titel 27.01 BAUSTELLENEINRICHTUNG HAUS 3 UND 1b

##### Titel 27.01.01 BAUSTELLENEINRICHTUNG

*Hinweis: VORBEMERKUNGEN ZUR BAUSTELLENEINRICHTUNG*
Vergütung der Baustelleneinrichtung
Alle für die Maßnahmen notwendigen Gegenstände der
Baustelleneinrichtung sind vom AN für die Durchführung
seiner Arbeit zu besorgen und bereitzustellen. Eine
entsprechende Leistungsbeschreibung mit eingesetzten
Baustelleneinrichtungsgegenständen, Maschinen, Kränen,
Hebezeugen sowie etwa anfallende Gebühren etc. ist vom
Bieter auf dem hierfür vorgesehen Blatt des Leistungsverzeichnisses aufzustellen, mit Preisen zu versehen
und als Teil des Angebotes mit anzugeben.

**27.01.01.01 Baustelleneinrichtung**
Baustelleneinrichtung
wie in den Vorbemerkungen beschrieben.
Art und Umfang (vom Bieter einzusetzen)

.......................................................

.......................................................

.......................................................
Menge: 1,000 psch.
DIN 276-93: 346
Leistungsbereich: 027

#### Titel 27.02 TRENNWANDANLAGEN HAUS 3

##### Titel 27.02.01 TRENNWANDANLAGEN HAUS 3

**27.02.01.01 WC-Trennwandanlage Front und Trennwände 3.023**
WC-Trennwandanlage aus Sandwichelementen mit HPL Oberfläche wie in den Vorbemerkungen  beschrieben.
Bestehend aus:

1 Stk Vorderfront ca. 3.310 mm
2 Stk Trennwände ca. 1.300 mm
3 Stk Drehtür mit Beschlägen ca. 620 mm

Ausführungsort:
WC H Raum 3.023
Menge: 1,000 St
DIN 276-93: 346
Leistungsbereich: 027

**27.02.01.02 WC-Trennwandanlage Front und Trennwände 3.007; 3.008**
WC-Trennwandanlage aus Sandwichelementen mit HPL Oberfläche wie in den Vorbemerkungen  beschrieben.
Bestehend aus:

1 Stk Vorderfront ca. 3.600 mm
3 Stk Trennwände ca. 1.300 mm
4 Stk Drehtür mit Beschlägen ca. 620 mm

Ausführungsort:
WC H Raum 3.007
WC D Raum 3.008
Menge: 2,000 St
DIN 276-93: 346
Leistungsbereich: 027

**27.02.01.03 WC-Trennwandanlage Front und Trennwände 3.048**
WC-Trennwandanlage aus Sandwichelementen mit HPL Oberfläche wie in den Vorbemerkungen  beschrieben.
Bestehend aus:

1 Stk Vorderfront ca. 1.900 mm
1 Stk Trennwände ca. 1.300 mm
2 Stk Drehtür mit Beschlägen ca. 620 mm

Ausführungsort:
WC D Raum 3.048
Menge: 1,000 St
DIN 276-93: 346
Leistungsbereich: 027

**27.02.01.04 WC-Trennwandanlage Front und Trennwände 3.049**
WC-Trennwandanlage aus Sandwichelementen mit HPL Oberfläche wie in den Vorbemerkungen  beschrieben.
Bestehend aus:

1 Stk Vorderfront ca. 1.800 mm
1 Stk Trennwände ca. 1.300 mm
2 Stk Drehtür mit Beschlägen ca. 620 mm

Ausführungsort:
WC H Raum 3.049
Menge: 1,000 St
DIN 276-93: 346
Leistungsbereich: 027

**27.02.01.05 Schamwand Urinale**
Schamwände aus Sandwichelementen mit HPL Oberfläche
wie in den Vorbemerkungen beschrieben, passend zum Wandsystem
wandhängend ca.  435 x 900 mm

Ausführungsort:
WC H Raum 3.007
Menge: 3,000 St
DIN 276-93: 346
Leistungsbereich: 027

##### Titel 27.02.02 ZUBEHÖR HAUS 3

**27.02.02.01 Kombinierte Wandtürstopper / Garderobenhaken**
Kombinierte Wandtürstopper / Garderobenhaken aus Aluminium passend zum Trennwandsystem
Menge: 38,000 St
DIN 276-93: 346
Leistungsbereich: 027

##### Titel 27.02.03 STUNDENLOHNARBEITEN HAUS 3

*Hinweis: VORBEMERKUNG STUNDENLOHNARBEITEN*
STUNDENLOHNARBEITEN

1. Für die Ausführung von Leistungen im Stundenlohn gelten die Technischen Bestimmungen der DIN 18 299 VOB/C Allgemeine Regelungen sowie alle darin enthaltenen bzw. darauf verwiesenen Richtlinien und Vorschriften.

2. Alle angegebenen Preise für Löhne, Materialien und Stoffe sind Festpreise und gelten bis zur Fertigstellung der vertraglichen Leistung.

3. Stundenlohnarbeiten dürfen grundsätzlich nur nach vorheriger Ankündigung durch den AN und erst nach Aufforderung / Beauftragung durch den Auftraggeber ausgeführt werden.
Unterbleibt bzw. fehlt die Anordnung bzw. Zustimmung des Auftraggebers so sind die Leistungen nach Einheitspreisen und Mengen abzurechnen. Evtl. nicht im Leistungsverzeichnis enthaltene bzw. vorgesehene Arbeiten begründen nicht die Abrechnung nach Stundenlohnpreisen. Vielmehr obliegt es dem Auftragnehmer für derartige Leistungen - vor Ausführung der Arbeiten - ein Nachtragsangebot auf Grundlage des Hauptangebotes vorzulegen.

Die Nachweispflicht für die angefallene Leistung obliegt dem Auftragnehmer. Dies bedeutet, dass der Auftragnehmer Grund und Aufwand von zusätzlichen, evtl. in Stundenlohn abzurechnenden Leistungen nachträglich nachzuweisen hat, soweit nicht eine Zustimmung des Auftraggebers schriftlich vorliegt.

4. Sämtliche angebotenen Preise sind frei Bau- bzw. Arbeitsstelle. D.h., dass über die angebotenen Stundenlohn- bzw. Material- und Gerätepreise hinaus keine weitere Vergütung für Fahrtkosten, Transportkosten, Hilfsstoffe sowie für Warte- und Pausezeiten erfolgt.

Es werden nur die auf der Baustelle geleisteten Arbeits- bzw. Einsatzstunden vergütet. Zeiten für An- und Abfahrt zur Baustelle werden nicht vergütet.

5. Der Auftragnehmer hat dafür Sorge zu tragen, dass zur Ausführung der angeordneten Tagelohnarbeiten das jeweils dafür geeignete Arbeitspersonal (Helfer bzw. Facharbeiter) eingesetzt wird. Dem Auftraggeber bleibt es vorbehalten, die entsprechenden Arbeitskräfte bzw. die Lohngruppe zu bestimmen.

Dies gilt auch für die spätere Anerkennung der entsprechende Lohngruppen im Rahmen der Tagelohnberichte. Die Gegenzeichnung der Regiezettel durch den Auftraggeber bzw. die Bauleitung kann nicht als Anerkennung der darin ggf. eingetragenen Lohngruppe gewertet werden.

Es bleibt der Rechnungsprüfung vorbehalten, eine für die jeweiligen Arbeiten zutreffende Lohngruppe einzusetzen, soweit der Einsatz eines höher qualifizierten Personals nicht vor Ausführung der jeweiligen Regieleistung ausdrücklich vom Auftraggeber bzw. der Bauleitung genehmigt wurde.

6. Für Bauleitungs- und Aufsichtspersonal erfolgt grundsätzlich keine Vergütung.

7. Der Aufwand der beauftragten Stundenlohnarbeiten ist durch entsprechende Tagelohnzettel täglich zu belegen und dem Auftraggeber oder dessen Bevollmächtigtem unverzüglich (spätestens innerhalb 1 Woche) zur Bestätigung vorzulegen. Nachträglich bzw. verspätet oder gar erst mit Rechnungsstellung vorgebrachte Stundenlohnarbeiten oder vorgelegte Tagelohnzettel werden nicht mehr anerkannt.
Die Beweispflicht für die Rechtmäßigkeit und Höhe der entsprechenden Leistungen verbleibt vollständig beim Auftragnehmer.

8. Die Gegenzeichnung der rechtzeitig vorgelegten Tagelohnzettel durch den Auftraggeber oder dessen Bevollmächtigten gilt nicht als Anerkennung oder Zustimmung zur Abrechnung in Regie. Die Prüfung nach evtl. Abrechnung über Leistungspositionen wird ausdrücklich vorbehalten.

Verrechnungssatz für Löhne
Die Verrechnungssätze sind auf Anforderung des AG aufgegliedert anzubieten.

In ihnen sind enthalten:
- Lohn- und Gehaltskosten sowie Lohn- und Gehaltsnebenkosten
- Sozialkassenbeiträge
- Gemeinkostenanteile
- Wagnis und Gewinn

Zuschläge zu den Verrechnungsätzen für die vom AG angeordnete oder zu vertretende Nacht-, Sonn- u. Feiertags- oder sonstige tarifliche Mehrarbeit (Überstunden) werden in Höhe der tariflichen Vereinbarungen zusätzlich vergütet.

Dies gilt nicht, wenn der AN diese Mehraufwendungen aufgrund von ihm selbst verursachten Umständen (Terminverzug oder dgl.) zu vertreten hat. Sonstige Zuschläge wie Auslöse o. dgl. werden nicht vergütet.

Hinweis für die Bearbeitung des Angebotes

Soweit der Bieter keine Arbeitskräfte, die in den nachstehenden Positionen aufgeführt sind, beschäftigt, so hat er dies anzugeben und als Einheitspreis den der nächsthöheren Vergütungsgruppep, aus der er Arbeitskräfte beschäftigt einzusetzen.

**27.02.03.01 Bauvorarbeiter/in**
Stundenlohnarbeiten Vorarbeiter/in

auf Anordnung des AG ausführen.
Der Verrechnungssatz für die jeweilige Arbeitskraft umfasst sämtliche Aufwendungen wie Lohn- und Gehaltskosten, Lohn- und Gehaltsnebenkosten, Zuschläge, lohngebundene und lohnabhängige Kosten, sonstige Sozialkosten, Gemeinkosten, Wagnis und Gewinn.
Menge: 3,000 h
DIN 276-93: 346
Leistungsbereich: 027

**27.02.03.02 Facharbeiter/in**
Stundenlohnarbeiten Facharbeiter/in

auf Anordnung des AG ausführen.
Der Verrechnungssatz für die jeweilige Arbeitskraft umfasst sämtliche Aufwendungen wie Lohn- und Gehaltskosten, Lohn- und Gehaltsnebenkosten, Zuschläge, lohngebundene und lohnabhängige Kosten, sonstige Sozialkosten, Gemeinkosten, Wagnis und Gewinn.
Menge: 6,000 h
DIN 276-93: 346
Leistungsbereich: 027

**27.02.03.03 Helfer/in**
Stundenlohnarbeiten Helfer/in

auf Anordnung des AG ausführen.
Der Verrechnungssatz für die jeweilige Arbeitskraft umfasst sämtliche Aufwendungen wie Lohn- und Gehaltskosten, Lohn- und Gehaltsnebenkosten, Zuschläge, lohngebundene und lohnabhängige Kosten, sonstige Sozialkosten, Gemeinkosten, Wagnis und Gewinn.
Menge: 6,000 h
DIN 276-93: 346
Leistungsbereich: 027

#### Titel 27.03 TRENNWANDANLAGEN HAUS 1b

##### Titel 27.03.01 TRENNWANDANLAGEN HAUS 1b

**27.03.01.01 WC-Trennwandanlage Front und Trennwände 1.0123**
WC-Trennwandanlage aus Sandwichelementen mit HPL Oberfläche wie in den Vorbemerkungen  beschrieben.
Bestehend aus:

1 Stk Vorderfront ca. 2.700 mm
2 Stk Trennwände ca. 1.500 mm
3 Stk Drehtür mit Beschlägen ca. 620 mm

Ausführungsort: EG
KFZ H WC Raum Nr. 1.0123
Menge: 1,000 St
DIN 276-93: 346
Leistungsbereich: 027

##### Titel 27.03.02 ZUBEHÖR HAUS 1b

**27.03.02.01 Kombinierte Wandtürstopper / Garderobenhaken**
Kombinierte Wandtürstopper / Garderobenhaken aus Aluminium passend zum Trennwandsystem
Menge: 3,000 St
DIN 276-93: 346
Leistungsbereich: 027

##### Titel 27.03.03 STUNDENLOHNARBEITEN HAUS 1b

*Hinweis: VORBEMERKUNG STUNDENLOHNARBEITEN*
STUNDENLOHNARBEITEN

Es gelten die Vorbemerkungen des Titels Stundenlohnarbeiten aus Haus 3

**27.03.03.01 Bauvorarbeiter/in**
Stundenlohnarbeiten Vorarbeiter/in

auf Anordnung des AG ausführen.
Der Verrechnungssatz für die jeweilige Arbeitskraft umfasst sämtliche Aufwendungen wie Lohn- und Gehaltskosten, Lohn- und Gehaltsnebenkosten, Zuschläge, lohngebundene und lohnabhängige Kosten, sonstige Sozialkosten, Gemeinkosten, Wagnis und Gewinn.
Menge: 2,000 h
DIN 276-93: 346
Leistungsbereich: 027

**27.03.03.02 Facharbeiter/in**
Stundenlohnarbeiten Facharbeiter/in

auf Anordnung des AG ausführen.
Der Verrechnungssatz für die jeweilige Arbeitskraft umfasst sämtliche Aufwendungen wie Lohn- und Gehaltskosten, Lohn- und Gehaltsnebenkosten, Zuschläge, lohngebundene und lohnabhängige Kosten, sonstige Sozialkosten, Gemeinkosten, Wagnis und Gewinn.
Menge: 3,000 h
DIN 276-93: 346
Leistungsbereich: 027

**27.03.03.03 Helfer/in**
Stundenlohnarbeiten Helfer/in

auf Anordnung des AG ausführen.
Der Verrechnungssatz für die jeweilige Arbeitskraft umfasst sämtliche Aufwendungen wie Lohn- und Gehaltskosten, Lohn- und Gehaltsnebenkosten, Zuschläge, lohngebundene und lohnabhängige Kosten, sonstige Sozialkosten, Gemeinkosten, Wagnis und Gewinn.
Menge: 3,000 h
DIN 276-93: 346
Leistungsbereich: 027
